# Cable EXZHELLENT Class SOLAR 1,8/1,8 kVdc H1Z2Z2-K Eca 1x4 (NEGRO) BOBINA - de General Cable

- Propiedad del archivo: CONSTRUNARIO
- Formato: FIEBDC-3/2012
- Programa: Construnario Versión 3.51
- Fecha de los precios: 05/03/2024
- Divisa: EUR

**GCB_20303005** km Cable EXZHELLENT Class SOLAR 1,8/1,8 kVdc H1Z2Z2-K Eca 1x4 (NEGRO) BOBINA - de General Cable
Precio: 2246.00
Cable Exzhellent Class Solar de General Cable RESISTENTE A LA INTEMPERIE, para instalaciones fotovoltaicas, VIDA ESTIMADA 25 AÑOS. Tipo H1Z2Z2-K con conductor de cobre flexible estañado, tensión asignada 1,5/1,5 kV en corriente continua (máximo 1,8/1,8 kV). Aislamiento y cubierta termoestables cero halógenos con ELEVADAS CARACTERÍSTICAS ELÉCTRICAS Y MECÁNICAS. LIBRE DE HALÓGENOS, NO PROPAGADOR DE LA LLAMA, CON BAJA EMISIÓN DE HUMOS. Doble aislamiento (clase II). Certificado Bureau Veritas. Clase CPR de reacción al fuego Eca. Diseñado según norma EN 50618 e IEC 62930. Código EAN: 8434003177100 Código ETIM 8.0: EC003251
