# Caño cascada de acero inoxidable Ultraslim de 3mm (salida de agua 82mm), referencia 169 de Ramón Soler. Para lavabo empotrado - Hidroterapia de Ramón Soler

- Propiedad del archivo: CONSTRUNARIO
- Formato: FIEBDC-3/2012
- Programa: Construnario Versión 3.51
- Fecha de los precios: 19/03/2024
- Divisa: EUR

**169_RSO** u Caño cascada de acero inoxidable Ultraslim de 3mm (salida de agua 82mm), referencia 169 de Ramón Soler. Para lavabo empotrado - Hidroterapia de Ramón Soler
Precio: 485.30
• Cromado latón: 15 micras de espesor de níquel, 0.3 micras de cromo. • Cumple con los requisitos de resistencia mecánica, dimensiones y corrosión, según las exigencias de la Norma Europea EN 248 • Temperatura recomendada de agua caliente 55°C. Temperatura máxima de uso 65°C. Máximo 1h a 90°C. Código EAN: 8428506006999
