# Termostático de baño-ducha, referencia 343901SNM de la serie Tzar de Ramón Soler. Salida en cascada. Sistema S2. Sin equipo de ducha. Negro mate - Serie Tzar de Ramón Soler

- Propiedad del archivo: CONSTRUNARIO
- Formato: FIEBDC-3/2012
- Programa: Construnario Versión 3.51
- Fecha de los precios: 19/03/2024
- Divisa: EUR

**343901SNM_RSO** u Termostático de baño-ducha, referencia 343901SNM de la serie Tzar de Ramón Soler. Salida en cascada. Sistema S2. Sin equipo de ducha. Negro mate - Serie Tzar de Ramón Soler
Precio: 470.70
Conjunto grifo de bañera termostato salida cascada, negro mate de alta resistencia por su tratamiento electrostático sobre galvanizado, con sistema termostop limitador de temperatura y sistema anticorrosión patentado Código EAN: 8428506025020
