# Ducha de mano con 1 función, referencia 3518 de Ramón Soler - Teleduchas de Ramón Soler

- Propiedad del archivo: CONSTRUNARIO
- Formato: FIEBDC-3/2012
- Programa: Construnario Versión 3.51
- Fecha de los precios: 19/03/2024
- Divisa: EUR

**3518_RSO** u Ducha de mano con 1 función, referencia 3518 de Ramón Soler - Teleduchas de Ramón Soler
Precio: 24.20
• Temperatura recomendada de agua caliente 55°C. Temperatura máxima de uso 65°C. Máximo 1h a 90°C. • Ensayo realizado según los requisitos de estanquidad, flexión torsión, dispersión del chorro, resistencia mecánica, caudal y corrosión, según las exigencias de la Norma Europea EN 1112 y EN-248. Código EAN: 8428506297229
