# Conjunto monomando empotrado 1 vía con rociador metálico Ø250mm, referencia K3918012NM de la serie Odisea de Ramón Soler. Negro mate - Serie Odisea de Ramón Soler

- Propiedad del archivo: CONSTRUNARIO
- Formato: FIEBDC-3/2012
- Programa: Construnario Versión 3.51
- Fecha de los precios: 19/03/2024
- Divisa: EUR

**39D307502** u Conjunto monomando empotrado 1 vía con rociador metálico Ø250mm, referencia K3918012NM de la serie Odisea de Ramón Soler. Negro mate - Serie Odisea de Ramón Soler
Precio: 517.10
Conjunto monomando empotrado 1 vía con rociador metálico Ø250mm, referencia K3918012NM de la serie Odisea de Ramón Soler. Negro mate
