# Conjunto monomando empotrado, 2 vías con rociador metálico Ø 250 mm, referencia K5915021OC de Ramón Soler. Oro cepillado - Serie Odisea Joya de Ramón Soler

- Propiedad del archivo: CONSTRUNARIO
- Formato: FIEBDC-3/2012
- Programa: Construnario Versión 3.51
- Fecha de los precios: 19/03/2024
- Divisa: EUR

**59D307708** u Conjunto monomando empotrado, 2 vías con rociador metálico Ø 250 mm, referencia K5915021OC de Ramón Soler. Oro cepillado - Serie Odisea Joya de Ramón Soler
Precio: 1088.50
Conjunto monomando empotrado, 2 vías con rociador metálico Ø 250 mm, referencia K5915021OC de Ramón Soler. Oro cepillado
