# Termostático baño - ducha con equipo de ducha modelo 3726, referencia 943901T1 de Ramón Soler. Incorpora sistema eficiente Termostop - Termostática de Ramón Soler

- Propiedad del archivo: CONSTRUNARIO
- Formato: FIEBDC-3/2012
- Programa: Construnario Versión 3.51
- Fecha de los precios: 19/03/2024
- Divisa: EUR

**943901T1_RSO** u Termostático baño - ducha con equipo de ducha modelo 3726, referencia 943901T1 de Ramón Soler. Incorpora sistema eficiente Termostop - Termostática de Ramón Soler
Precio: 281.60
Termostático baño - ducha con equipo de ducha modelo 3726, referencia 943901T1 de Ramón Soler. Incorpora sistema eficiente Termostop Cartucho termostático Sistema Hot Block de seguridad antiquemaduras Sistema Termostop de bloqueo de la temperatura a 38° Sistema Cooltouch que mantiene las griferias frias-templadas al tacto. Caudal a 3 bar: Salida bañera 20 l/min, salida ducha 12 l/min. Cromado latón: 15 micras de espesor de níquel, 0.3 micras de cromo. Resiste presiones estáticas ? 10 bar y golpes de ariete de 25 bar. Presión recomendada de uso: 1-5 bar (recomendada 3 bar) Temperatura recomendada de agua caliente 55°C. Temperatura máxima de uso 65°C. Máximo 1h a 90°C. Conjunto grifo termostato de bañera con salida cascada, con teleducha ABS massage 1 posición anti-cal Ø100mm, soporte y flexo color metálico alto brillo 1,75m, con sistemas cooltouch antiquemaduras, termostop limitador de temperatura, anticorrosión patentado y cromado Diamond Finish Código EAN: 8428506616525
