# Conjunto termostático empotrado 2 vías, referencia 948712RP240NM de Ramón Soler. Con soporte más toma de agua, teleducha y rociador mural ABS Ø 240 mm. Negro mate - Termostática de Ramón Soler

- Propiedad del archivo: CONSTRUNARIO
- Formato: FIEBDC-3/2012
- Programa: Construnario Versión 3.51
- Fecha de los precios: 19/03/2024
- Divisa: EUR

**948712RP240NM_RSO** u Conjunto termostático empotrado 2 vías, referencia 948712RP240NM de Ramón Soler. Con soporte más toma de agua, teleducha y rociador mural ABS Ø 240 mm. Negro mate - Termostática de Ramón Soler
Precio: 643.70
Conjunto grifo termostato empotrado 2 vías con soporte, toma de agua, rociador ABS hidro oxigenado Ø240mm, teleducha ABS 3 posiciones anti-cal Ø100mm, flexo color metálico alto brillo 1,75m anti giratorio Soleflex, sistemas cooltouch anti quemaduras limitador de temperatura Termostop, anticorrosión patentado y negro mate de alta resistencia por su tratamiento electrostático sobre galvanizado Código EAN: 8428506036712
