# Escobillero de pared para baño, referencia ESCO01 de la serie Ergos de Ramón Soler. Cromado - Accesorios de baño de Ramón Soler

- Propiedad del archivo: CONSTRUNARIO
- Formato: FIEBDC-3/2012
- Programa: Construnario Versión 3.51
- Fecha de los precios: 19/03/2024
- Divisa: EUR

**ESCO01** u Escobillero de pared para baño, referencia ESCO01 de la serie Ergos de Ramón Soler. Cromado - Accesorios de baño de Ramón Soler
Precio: 80.00
Escobillero de pared para baño de diseño minimalista con sistema de instalación dual, fijación mecánica de tornillos a pared y/o fijación adhesiva con pegamento Sealant Fix, cromado de alta resistencia Diamond Finish
