# Conjunto empotrado 1 vía termostático con rociador mural metálico, referencia K3324012 de la serie Drako de Ramón Soler Ø250 mm - Serie Drako de Ramón Soler

- Propiedad del archivo: CONSTRUNARIO
- Formato: FIEBDC-3/2012
- Programa: Construnario Versión 3.51
- Fecha de los precios: 19/03/2024
- Divisa: EUR

**K3324012_RSO** u Conjunto empotrado 1 vía termostático con rociador mural metálico, referencia K3324012 de la serie Drako de Ramón Soler Ø250 mm - Serie Drako de Ramón Soler
Precio: 422.80
Conjunto grifo termostático empotrado de 1 vía con rociador metálico Ø250mm, cromado Diamond Finish, sistema termostop limitador de temperatura, ahorro de agua y sistema anticorrosión patentado Código EAN: 8428506027499
