# Conjunto monomando empotrado 2 vías, con soporte, ducha y rociador, referencia K3415021OC de Ramón Soler. Oro cepillado - Serie Tzar de Ramón Soler

- Propiedad del archivo: CONSTRUNARIO
- Formato: FIEBDC-3/2012
- Programa: Construnario Versión 3.51
- Fecha de los precios: 19/03/2024
- Divisa: EUR

**K3415021OC** u Conjunto monomando empotrado 2 vías, con soporte, ducha y rociador, referencia K3415021OC de Ramón Soler. Oro cepillado - Serie Tzar de Ramón Soler
Precio: 999.50
Conjunto grifo monomando empotrado de 2 vías con soporte, toma de agua, teleducha cilíndrica minimalista anti-cal, flexo color dorado mate antigiratorio Soleflex 1,75m y rociador metálico mural Ø250mm, oro cepillado de alta resistencia por su tratamiento PVD, sistema S2 de ahorro de agua del 50% y limitador de temperatura Código EAN: 8428506028977
