# Termostático de ducha, con equipo de ducha, serie Tzar de Ramón Soler. Negro mate - Serie Tzar de Ramón Soler

- Propiedad del archivo: CONSTRUNARIO
- Formato: FIEBDC-3/2012
- Programa: Construnario Versión 3.51
- Fecha de los precios: 15/04/2024
- Divisa: EUR

**RSO_34D306708** u Termostático de ducha, con equipo de ducha, serie Tzar de Ramón Soler. Negro mate - Serie Tzar de Ramón Soler
Precio: 539.70
Termostático de ducha, con equipo de ducha Código EAN: 8428506067082
