# DS 20000 - volume 20.000 l - Ø supérieur 2650 - H 5800 mm - Ø inférieur 250 mm - Ø tubes 200 mm

- Propriété du fichier: CONSTRUNARIO
- Format: FIEBDC-3/2012
- Logiciel: Construnario Versión 3.51
- Date des prix: 04/04/2024
- Devise: EUR

**PA00530** u DS 20000 - volume 20.000 l - Ø supérieur 2650 - H 5800 mm - Ø inférieur 250 mm - Ø tubes 200 mm
Prix: 11815.00
L’un des éléments essentiels dans les traitements d’épuration des eaux usées urbaines et industrielles est le décanteur secondaire. Les procédés de concentration et d’épaississement des boues ainsi qu’une décantation et une réduction des matières s’y opèrent. Il se produit donc une sédimentation physique des produits décantables présents dans les eaux résiduelles. La fonction d’épaississement nous permet de réduire les coûts d’exploitation de la station d’épuration. COMPOSANTS • Tranquilisateur • Déversoir Thompson périmétrique • Entrée, sortie et vidange en PVC • Trou d’homme en PP D. 567 (décanteurs à enterrer) Optionnel : couvercle en PRFV pour les décanteurs de surface.
