# Sistema contra incendios, vertical cerrada, referencia CVCFP 18-15U D2.35 C de Remosa. Volumen 18.500 l - D 2350 - H 4500

- Propiedad del archivo: CONSTRUNARIO
- Formato: FIEBDC-3/2012
- Programa: Construnario Versión 3.51
- Fecha de los precios: 04/04/2024
- Divisa: EUR

**PA10190** u Sistema contra incendios, vertical cerrada, referencia CVCFP 18-15U D2.35 C de Remosa. Volumen 18.500 l - D 2350 - H 4500
Precio: 8049.54
2 manguitos de latón 2” de entrada de aguas (para el modelo CVCFP 8-6U D2 CI los manguitos son de 1»1/2) • Tubuladura con brida en PRFV DN 65 PN 10 para la descarga de las aguas • Aireación en PVC 110 • Boca de hombre en polipropileno D.567 mm • Boca de hombre lateral DN 500 PN10 (para el modelo CVCFP 28-24U D2.5 CI) • Orejas de elevación • Pintado exterior
