# Tamiz tornillo para canal, referencia TSFS de Remosa. Suministrado sin depuradora - 200 a 2.000 HE - L tornillo 4000 mm - L canal 4094 mm - AL canal 800 mm - paso 5 mm

- Propiedad del archivo: CONSTRUNARIO
- Formato: FIEBDC-3/2012
- Programa: Construnario Versión 3.51
- Fecha de los precios: 04/04/2024
- Divisa: EUR

**PK00215** u Tamiz tornillo para canal, referencia TSFS de Remosa. Suministrado sin depuradora - 200 a 2.000 HE - L tornillo 4000 mm - L canal 4094 mm - AL canal 800 mm - paso 5 mm
Precio: 23187.88
Tornillo vertical rotativo, fabricado en acero inoxidable ASI304, acoplado en depósito de PRFV, accionado por cuadro eléctrico, funcionando automáticamente siguiendo un esquema de programación elevando los sólidos por medio de un sinfín y depositando los sólidos en una bolsa de recogida. El volumen de reducción de sólidos es de aproximadamente del 30%.
