# Roxplus 50 - 50 hab. - Ø(mm) 2350/longuer(mm) 3400

- Propriété du fichier: CONSTRUNARIO
- Format: FIEBDC-3/2012
- Logiciel: Construnario Versión 3.51
- Date des prix: 04/04/2024
- Devise: EUR

**PK00533** u Roxplus 50 - 50 hab. - Ø(mm) 2350/longuer(mm) 3400
Prix: 30813.00
La station de recyclage ROXPLUS est un un ensemble de systèmes de haut rendement pour le traitement des eaux usées à travers la technologie à membranes. Le système accomplit les conditions requises aux normatives européennes les plus exigeantes, telles que la Normative espagnole RD1620/2007 qui établit le régime juridique de réutilisation des eaux épurées. AVANTAGES • Équipement compact: boues activées, filtration au moyen de membranes et circulation dans un seul équipement. • Économie considérable de la consommation d’eau de ville. • Réutilisation des eaux pour l’arrosage, pour remplir les chasses d’eau et pour le nettoyage (sols, véhicules, etc). • Aide à la préservation de l’environnement. • Attributs du bioréacteur de membranes par rapport au traitement conventionnel moyennant les ultraviolets: - Haut rendement et fiabilité d’épuration obtenant une eau de qualité de réutilisation. - Le bioréacteur de membranes est insensible aux problèmes de sédimentation. - La membrane agit comme une barrière physique sélective qui bloque le pas de la matière en suspension et des microorganismes. Par ailleurs, les ultraviolets perdent leur capacité d’absorption lorsque l’eau contient des solides en suspension. FONCTIONNEMENT Le système se réalise selon les étapes qui suivent: Oxydation Les différentes réactions qui sont nécessaires pour la décomposition biochimique des matières organiques ont lieu dans le réacteur biologique. Pour que celles-là aient lieu, il faut un apport d’oxygène qui maintienne les conditions aérobies dans le réacteur et qui crée la circulation suffisante pour maintenir en suspension les microorganismes. Contrairement aux boues activées conventionnelles, dans le réacteur on travaille avec des concentrations de solides plus élevées de façon qu’on ait besoin de plus d’oxygénation, et étant l’âge des boues plus élevée, on obtient des performances épuratoires supérieures. Filtration Dans ce compartiment se réalise la séparation solide-liquide par filtration moyennant la technologie membranaire. À travers un système d’absorption (pompe) se produit une pression de vide dans les membranes en créant un flux “dehors-dedans” de façon que l’eau traverse les membranes, restant les solides et les bactéries retenus à la paroi extérieure. Les diffuseurs assurent la présence d’oxygène dans le compartiment, de telle façon que celui-ci fonctionne comme un deuxième réacteur. Les diffuseurs créent un flux d’air ascendant, en forme de bulles, qui nettoient la surface de la paroi extérieure des membranes. Récirculation Retour de boues au réacteur pour niveler les concentrations. Système de chloration (optionnel) Le permeat (eau traitée) est chloré au moyen du dosage d’hypochlorite sodique permettant de conserver, au long du temps, les propriétés sanitaires de l’effluent assurant la réutilisation des eaux épurées en usage résidentiel.
