# Cuve de stockage des eaux usées- 10000 l

- Propriété du fichier: CONSTRUNARIO
- Format: FIEBDC-3/2012
- Logiciel: Construnario Versión 3.51
- Date des prix: 04/04/2024
- Devise: EUR

**PK00557** u Cuve de stockage des eaux usées- 10000 l
Prix: 3080.00
Cuve de stockage des eaux usées La cuve de sécurité s’utilise pour accumuler les pointes de débit ou les boues excédantes lors d’un arrêt pendant l’extraction de permeat (eau traitée). Ces boues seront ensuite renvoyées dans le traitement. La cuve est pourvue d’une pompe de récirculation. Cet accessoire est indispensable au cas où on ne disposerait pas de réseau d’égouts à proximité.
