# ECL 500 - volume 500+500 l - D 2x925 mm - H 2x1060 mm

- Propriété du fichier: CONSTRUNARIO
- Format: FIEBDC-3/2012
- Logiciel: Construnario Versión 3.51
- Date des prix: 04/04/2024
- Devise: EUR

**PK00858** u ECL 500 - volume 500+500 l - D 2x925 mm - H 2x1060 mm
Prix: 2739.00
Il s’agit d’un traitement tertiaire qui est appliqué après l’épuration biologique pour un rejet optimal. La désinfection à l’hypochlorite de sodium permet l’élimination de microorganismes pathogènes présents dans les eaux traitées. FONCTIONNEMENT L’hypochlorite de sodium est dosé grâce à une pompe dans un reservoir de contact où s’effectue le mélange avec l’effluent. ACCESSOIRES INCLUS • Pompe pour doser l’hypochlorite • Cuve avec pompe d’apport de débit • Cuve de mélange et de stockage avec de la tuyauterie en PVC • Coffret électrique AVANTAGES • Nul besoin de construire un bassin de chloration de génie civil. • Dosage de chlore adapté aux besoins de chaque station d’épuration.
