# AT - Anti-remous

- Propriété du fichier: CONSTRUNARIO
- Format: FIEBDC-3/2012
- Logiciel: Construnario Versión 3.51
- Date des prix: 04/04/2024
- Devise: EUR

**SE00566** u AT - Anti-remous
Prix: 149.00
L’anti-remous s’installe au tuyau d’entrée du réservoir afin de calmer les eaux. Il évite que les sédiments tourbillonnent. On peut installer aussi ce truc moyennant deux tuyau en PVC.
