# Rociador de ducha de metal extraplano Ø250mm a pared de Ramón Soler. Níquel cepillado - Hidroterapia de Ramón Soler

- Propiedad del archivo: CONSTRUNARIO
- Formato: FIEBDC-3/2012
- Programa: Construnario Versión 3.51
- Fecha de los precios: 15/04/2024
- Divisa: EUR

**RSO_99D302886** u Rociador de ducha de metal extraplano Ø250mm a pared de Ramón Soler. Níquel cepillado - Hidroterapia de Ramón Soler
Precio: 425.10
Rociador de ducha metálico redondo Ø250mm y, con un mínimo grosor ultraslim de 2 mm, con un brazo metálico de instalación a pared, níquel cepillado de alta resistencia por su tratamiento PVD, limitador de caudal y sistema anti-cal gracias a sus boquillas flexibles de silicona Código EAN: 8428506028861
