# Barra de ducha odisea de metal con teleducha y flexo de Ramón Soler - Hidroterapia de Ramón Soler

- Propiedad del archivo: CONSTRUNARIO
- Formato: FIEBDC-3/2012
- Programa: Construnario Versión 3.51
- Fecha de los precios: 15/04/2024
- Divisa: EUR

**RSO_99H304944** u Barra de ducha odisea de metal con teleducha y flexo de Ramón Soler - Hidroterapia de Ramón Soler
Precio: 90.20
Barra de ducha odisea metálica, con soportes e incluye bandeja jabonera, con teleducha ABS de 1 posición anti-cal y flexo color metálico alto brillo de 1,75m antigiratorio soleflex, cromado de alta resistencia Diamond Finish Código EAN: 8428506049446
