# Rociador de ducha níquel cepillado de metal extraplano, cuadrado de 300mm de Ramón Soler - Hidroterapia de Ramón Soler

- Propiedad del archivo: CONSTRUNARIO
- Formato: FIEBDC-3/2012
- Programa: Construnario Versión 3.51
- Fecha de los precios: 15/04/2024
- Divisa: EUR

**RSO_99Z305264** u Rociador de ducha níquel cepillado de metal extraplano, cuadrado de 300mm de Ramón Soler - Hidroterapia de Ramón Soler
Precio: 360.20
Rociador de ducha cuadrado 300x300mm de acero inoxidable, con un mínimo grosor ultraslim de 2 mm, de diseño minimalista, de máxima durabilidad, con acabado negro mate de alta resistencia por su tratamiento electrostático sobre galvanizado. limitador de caudal y sistema anti-cal gracias a sus boquillas flexibles de silicona Código EAN: 8428506052644
