# Tubo anillado flexible Macroflex, referencia 10060070 de Pemsa. DN70, gris

- Propiedad del archivo: CONSTRUNARIO
- Formato: FIEBDC-3/2012
- Programa: Construnario Versión 3.51
- Fecha de los precios: 16/04/2024
- Divisa: EUR

**PEM10060070** u Tubo anillado flexible Macroflex, referencia 10060070 de Pemsa. DN70, gris
Precio: 59.66
Tubo anillado flexible fabricado en poliamida 6 autoextinguible en color gris RAL 7031 o en color negro RAL 9005, libre de halógenos y con un índice de protección IP65. El tubo flexible Macroflex® de la gama Pemsaflex® está recomendado en aplicaciones donde se demanden un buen grado de flexibilidad y tubo para grandes diámetros. Código EAN: 8431927000347 Código ETIM 8.0: EC001175
