# Derivación en T de poliamida 6 autoextinguible, referencia 32065422 de Pemsa. DN17x12x12, negro

- Propiedad del archivo: CONSTRUNARIO
- Formato: FIEBDC-3/2012
- Programa: Construnario Versión 3.51
- Fecha de los precios: 16/04/2024
- Divisa: EUR

**PEM32065422** u Derivación en T de poliamida 6 autoextinguible, referencia 32065422 de Pemsa. DN17x12x12, negro
Precio: 10.41
Derivación en T de poliamida 6 autoextinguible para la bifurcación de tubos Pemsaflex®. Índice de protección IP54, IP67 con junta interior adicional. La derivación en forma de Y de Pemsaflex® esta indicada para crear una derivación en ángulo en la conducción del cable, convirtiendo una línea de tubos en dos. Código EAN: 8431927003720 Código ETIM 8.0: EC002922
