# Suspensión para bandeja de chapa, referencia 623062540 de Pemsa. L: 550 mm. Protección: EZ

- Propiedad del archivo: CONSTRUNARIO
- Formato: FIEBDC-3/2012
- Programa: Construnario Versión 3.51
- Fecha de los precios: 16/04/2024
- Divisa: EUR

**PEM62306250** u Suspensión para bandeja de chapa, referencia 623062540 de Pemsa. L: 550 mm. Protección: EZ
Precio: 6.54
Sistema de suspensión por cable para bandejas de chapa Pemsaband® y otros elementos como luminarias, aire acondicionado, señalización, etc. La suspensión Bandeja chapa Spiderband® se fija a través de las perforaciones del ala, mediante un sistema de bloqueo, sin necesidad de tornillos. Carga máxima admisible de 35 kg. Fabricada en acero, con sistema de protección EZ y disponible en longitudes 300, 460 y 500 mm. Código EAN: 8431927094193 Código ETIM 8.0: EC011590
