# Suspensión péndulo reforzado, referencia 67030645 de Pemsa. Protección: PG

- Propiedad del archivo: CONSTRUNARIO
- Formato: FIEBDC-3/2012
- Programa: Construnario Versión 3.51
- Fecha de los precios: 16/04/2024
- Divisa: EUR

**PEM67030645** u Suspensión péndulo reforzado, referencia 67030645 de Pemsa. Protección: PG
Precio: 25.95
Pieza metálica para conexión con el rail péndulo reforzado para instalaciones a techo donde se necesite tener un ángulo con respecto a la vertical del paramento de bandejas de rejilla Rejiband® y bandejas de chapa Pemsaband®. Fabricado en acero y diversos Sistemas de protección. Con sistema de protección PG Código EAN: 8431927009401 Código ETIM 8.0: EC000896
