# Adhesivo y endurecedor para la fijación de los pies (a+b), referencia 68000066 de Pemsa. 4 Kg+4 Kg

- Propiedad del archivo: CONSTRUNARIO
- Formato: FIEBDC-3/2012
- Programa: Construnario Versión 3.51
- Fecha de los precios: 16/04/2024
- Divisa: EUR

**PEM68000066** u Adhesivo y endurecedor para la fijación de los pies (a+b), referencia 68000066 de Pemsa. 4 Kg+4 Kg
Precio: 860.62
Adhesivo y endurecedor para la fijación de los pies al suelo como soporte en instalaciones de suelo técnico de la bandeja de rejilla Rejiband®. Se distribuye en dos botes, uno de adhesivo y otro de endurecedor. Código EAN: 8431927078520 Código ETIM 8.0: EC002935
