# Tapa metálica utilizada como final de cierre para sistema Pemsaband/Megaband, referencia 70039120 de Pemsa. 35x200. Protección: GC

- Propiedad del archivo: CONSTRUNARIO
- Formato: FIEBDC-3/2012
- Programa: Construnario Versión 3.51
- Fecha de los precios: 16/04/2024
- Divisa: EUR

**PEM70039120** u Tapa metálica utilizada como final de cierre para sistema Pemsaband/Megaband, referencia 70039120 de Pemsa. 35x200. Protección: GC
Precio: 74.46
Tapa metálica utilizada como final de cierre para el sistema de bandejas Pemsaband® e Inducanal® favoreciendo la estanqueidad del producto y un acabado profesional. Ala de alto 35 mm, ancho 200 mm. Montaje de conexión rápida mediante el sistema click, sin uniones. Fabricado en acero, en diversos tamaños y Sistemas de protección. Con sistema de protección GC Código EAN: 8431927044198 Código ETIM 8.0: EC001574
