# Panel de poliestireno extruido, URSA XPS N-III PR L de URSA. 100x600x1250 mm. De superficie acanalada y canto a media madera. En panel

- Propiedad del archivo: CONSTRUNARIO
- Formato: FIEBDC-3/2012
- Programa: Construnario Versión 3.51
- Fecha de los precios: 30/04/2024
- Divisa: EUR

**2108592_URS** m2 Panel de poliestireno extruido, URSA XPS N-III PR L de URSA. 100x600x1250 mm. De superficie acanalada y canto a media madera. En panel.
Precio: 17.57
Panel de poliestireno extruido, URSA XPS N-III PR L de URSA. 100x600x1250 mm. De superficie acanalada y canto a media madera. En panel. Poliestireno extruido. Dimensiones: 100x600x1250 mm. Conductividad térmica = 0.035 W/(m·K) . Calor específico = 1450 J/(Kg·K). Densidad = 30 kg/m³. Resistencia a compresión (EN 826) = 300 kPa. Resistencia al fuego : Euroclase E. Tolerancia espesor (mm) : T1. Estabilidad dimensional (70ºC y 90%) (EN 1604) =5%. Deformación bajo carga y temperatura (EN 1605) =5%. Absorción inmersión total (EN 12087) =0,7%. Fluencia compresión (2% 50 años) (EN 1606) 125 kPa. Conforme a la norma UNE EN 13.164. Suministrado en panel. Aplicaciones: Cubierta inclinada. Código EAN: 8435062202178
