# Lana mineral blanca, URSA PUREONE Pure Floc KD de URSA. 16.6 kg. Sin ligantes, incombustible. Sacos/palet 39

- Propiedad del archivo: CONSTRUNARIO
- Formato: FIEBDC-3/2012
- Programa: Construnario Versión 3.51
- Fecha de los precios: 30/04/2024
- Divisa: EUR

**2142844_URS** kg Lana mineral blanca, URSA PUREONE Pure Floc KD de URSA. 16.6 kg. Sin ligantes, incombustible. Sacos/palet 39.
Precio: 6.63
Lana mineral blanca, URSA PUREONE Pure Floc KD de URSA. 16.6 kg. Sin ligantes, incombustible. Sacos/palet 39. Lana mineral blanca. Saco: 16.6 kg. Conductividad térmica = 0.034 W/(m·K) . Calor específico = 800 J/(Kg·K). Densidad = 35 kg/m³. Resistencia al fuego : Euroclase A1. Asentamiento (EN 14064-1) S1. Permeabilidad al vapor de la lana (µ) : MU1. Absorción de agua a corto plazo (EN 1609) = 1 Kg/m2. Conforme a la norma UNE EN 14.064. Suministrado en saco. Aplicaciones: Falsos techos. Tabiques y trasdosados de PYL. Aislamiento Intermedio en Fachadas. Código EAN: 4017916539162
