# Aislamiento exterior de conductos 15000x1150x30mm - M5102L

- Propiedad del archivo: CONSTRUNARIO
- Formato: FIEBDC-3/2012
- Programa: Construnario Versión 3.51
- Fecha de los precios: 29/04/2024
- Divisa: EUR
- Código: ursa-iberica (30/04/2024)

**P2133462-URS** m2 Aislamiento exterior de conductos 15000x1150x30mm - M5102L
m2 aislamiento de lana de vidrio revestida de aluminio kraft de clase MW-040 UNE-EN 13162 de espesor 30 mm, resistencia térmica 0,88 m2K/w ref. 2133462 de la serie Ursa Air M5102L manta aluminio, colocado con cinta de aluminio.

| Código | Ud | Descripción | Rendimiento | Precio | Importe |
|---|---|---|---|---|---|
| 2133462_URS | m2 | Manta de lana mineral con tecnología InCare, URSA AIR Manta aluminio reforzada M5102L de URSA. 30x1150x18000 mm. Para el aislamiento de conductos metálicos de climatización por el exterior. (material; 30/04/2024) | 1.050 | 6.92 | 7.27 |
| O01OA030 | h | Oficial primera (mano de obra) | 0.060 | 19.64 | 1.18 |
| O01OA070 | h | Peón ordinario (mano de obra) | 0.030 | 16.7 | 0.50 |
|  |  | Costes directos |  |  | 8.95 |

## Recursos

**2133462_URS** m2 Manta de lana mineral con tecnología InCare
Lana mineral de vidrio. Dimensiones: 30x1150x18000 mm. Resistencia térmica = 0.88 m2·K/W. Lambda (?90/90) 10°C (EN 12667-EN 12939) = 0.034 W/(m·K). Lambda (?90/90) 24°C (EN 12667-EN 12940) = 0.036 W/(m·K). Lambda (?90/90) 40°C (EN 12667-EN 12941) = 0.040 W/(m·K). Lambda (?90/90) 60°C (EN 12667-EN 12941) = 0.045 W/(m·K). Resistencia a la presión (EN 13403) = 800 Pa. Densidad nominal aproximada = 22 Kg/m3. Resistencia al fuego : Euroclase A2 s1 d0. Resistencia a la difusión del vapor (EN 12086) : MV1 - 148,15 m2h Pa/mg. Conforme a la norma UNE EN 14.303. Suministrado en rollo. Código EAN: 8435078260575
