# Ventanas hoja vista Schüco AWS 50. Profundidad: 50mm

- Propiedad del archivo: CONSTRUNARIO
- Formato: FIEBDC-3/2012
- Programa: Construnario Versión 3.51
- Fecha de los precios: 17/05/2024
- Divisa: EUR

**AWS50** m Ventanas hoja vista Schüco AWS 50. Profundidad: 50mm
Ventanas hoja vista Schüco AWS 50. Profundidad: 50mm CARPINTERÍA DE ALUMINIO "SISTEMA SCHÜCO AWS 50 " CON ROTURA DE PUENTE TÉRMICO. M2. Carpintería de aluminio según croquis de proyecto; con perfiles de aluminio lacado > 60 micras con sello de calidad “QUALICOAT SEASIDE” o anodizado > 20 micras sello de calidad EWAA/EURAS QUALANOD, "SISTEMA AWS 50" con rotura de puente térmico mediante pletinas aislantes de poliamida o politermida; realizada con perfiles de aluminio de extrusión de aleación Al Mg Si 0,5 F22 en calidad anodizable (UNE 38337/L3441); las desviaciones máximas según DIN 17615 parte 3. Con una profundidad del cerco de 50 mm y 60 mm en la hoja. Clasificaciones Transmitancia térmica Uf = 2,5 – 3,7 W/m2K DIN EN 10077-2 Permeabilidad al aire Clase 4 DIN EN 12207 Estanqueidad al agua Hasta Clase 9A DIN EN 12208 Resistencia al viento Hasta clase C5/B5 DIN EN 12210 Aislamiento acústico Rw hasta 43 dB DIN EN ISO 140-3 Resistencia a la efracción Hasta RC1 DIN V ENV 1627 Resistencia mecánica Clase 4 DIN EN 13115 Con precámara de descompresión y junta central de estanqueidad al aire y al agua de EPDM, estable a la acción de los rayos UVA, con escuadras vulcanizadas en las esquinas; juntas de acristalamiento y resto de juntas también de EPDM. Tornillería de acero inoxidable para evitar el par galvánico. Ventilación y drenaje de la base y perímetro de los vidrios para evitar deslaminaciones de los mismos por condensaciones con un acristalamiento de hasta 40 mm. Escuadras interiores en las esquinas y uniones en "T" de marcos y hojas con cola de dos componentes para estanqueizar y armar el inglete. Sistema de herrajes SCHÜCO AVANTEC SIMPLYSMART, con ejes de acero inoxidable y resto de piezas de fundición de aluminio. Maneta ergonómica con caja oculta, herrajes completamente ocultos con apertura de hasta 180º y un peso de hasta 180 Kg. Posibilidad de incorporar llave, así como un retenedor a 90º. Número de puntos de cierre a determinar en función de las dimensiones de hoja según directrices de sistema. Clasificación Herraje SIMPLYSMART Protección anticorrosión Clase 5 DIN EN 1670 Fuerzas de maniobra Clase 2 DIN EN 13115 Durabilidad mecánica Clase 3 DIN EN 12400 Fabricados todos los componentes del sistema "AWS 50" bajo la norma para el control de calidad ISO 9001. Los sellados perimetrales se realizarán con silicona neutra resistente a los UVA sobre cordón celular antiadherente a la silicona. Se recomienda aislar por el constructor el espacio entre el cerramiento y la carpintería para evitar condensaciones. Colocada sobre premarco de acero galvanizado o aluminio sin incluir vidrio, ayudas, medios auxiliares, ni energía. El sistema estándar de ventanas con aislamiento térmico y una profundidad de construcción de 50 mm ofrece amplias posibilidades para satisfacer diferentes requisitos de forma integral. La base para ello son las propiedades funcionales y creativas del sistema de aluminio: los componentes, que se complementan entre sí, combinan ventajas como caras vistas estrechas y herraje oculto para ventanas de apertura interior y exterior. La elevada flexibilidad del sistema permite multitud de posibilidades de instalación como ventana tipo hueco, ventana corrida o elemento adicional de fachada, así como la combinación con los sistemas de puertas Schüco. Otra ventaja para proyectistas y arquitectos: el sistema de ventanas se puede ejecutar con las más diversas tipologías de apertura como hoja batiente y oscilobatiente, hoja oscilo de hueco superior y puerta balconera sin barreras. Una opción de ventana con apertura exterior y junta central también es viable con la tipología de doble hoja y resistencia antirrobo según el procedimiento de ensayo PAS 24. Como parte de la plataforma Schüco AWS, el sistema de ventanas ofrece una gran variedad de perfiles: aquí figuran montantes de esquina, montantes estáticos, montantes simétricos y asimétricos, también diferentes opciones de diseño así como posibilidades de combinación con, por ejemplo, sistemas de protección solar y sistemas de ventilación Schüco. De ese modo, Schüco AWS 50 marca la pauta en cuestiones de flexibilidad de planificación y ofrece soluciones atractivas de ventanas para las exigencias de los mercados internacionales.
