# Yeso blanco controlado de Yesos Juárez. Ssaco de 17 kg

- Propiedad del archivo: CONSTRUNARIO
- Formato: FIEBDC-3/2012
- Programa: Construnario Versión 3.51
- Fecha de los precios: 11/11/2022
- Divisa: EUR

**YF-L0607** u Yeso blanco controlado de Yesos Juárez. Ssaco de 17 kg
Saco 17 kg de yeso blanco controlado (YF-L) de Yesos Juárez. Características generales: - Fácil trabajabilidad y perfecto acabado. - Alto índice de blancura. - Granulometría fina. Características técnicas: - Índice de pureza: 83%. - Relación A/Y: 0,8%. - Tiempo de fraguado: 10-35 min. - Resistencia mecánica a flexotracción: 28-32 kg/cm³. - Retención máxima tamiz 0,2 mm: 5%. Métodos de ensayo realizados según las normas UNE 102.031 y 102.032 y UNE 7050. Los resultados técnicos corresponden a valores medios de fabricación.
