# Instalación

- Propiedad del archivo: CONSTRUNARIO
- Formato: FIEBDC-3/2012
- Programa: Construnario Versión 3.51
- Fecha de los precios: 11/02/2013
- Divisa: EUR

**C0902BON-1** Instalación
La instalación de un suelo de madera es la clave para lograr un resultado final excelente. Se trata de conseguir la combinación adecuada de resistencia y elasticidad para obtener la mejor base para un suelo de madera hermoso y duradero. Independientemente del estado del subsuelo, ya tenga humedad o esté desnivelado, con Bona dispondrá de todas las herramientas necesarias. Nuestro constante I+D junto con años de experiencia y un diálogo continuo con los profesionales nos permiten estar a la cabeza del desarrollo.
