# Bomba dosificadora eléctrica Dostec 130/300W cilindro SS316 Memb.PTFE Caud.100-66 l/h Presión 10bar

- Propiedad del archivo: CONSTRUNARIO
- Formato: FIEBDC-3/2012
- Programa: Construnario Versión 3.50
- Fecha de los precios: 15/10/2013
- Divisa: EUR

**60-DD43-D69-M3** u Bomba dosificadora eléctrica Dostec 130/300W cilindro SS316 Memb.PTFE Caud.100-66 l/h Presión 10bar
Bomba dosificadora eléctrica Dostec 130/300W cilindro SS316 Memb.PTFE Caud.100-66 10bar Motor 12/24VCC 130/300W.
