# Bomba dosificadora eléctrica EF pistón 2 módulos caudal 1000-750 l/h Presión 6 bar

- Propiedad del archivo: CONSTRUNARIO
- Formato: FIEBDC-3/2012
- Programa: Construnario Versión 3.50
- Fecha de los precios: 15/10/2013
- Divisa: EUR

**61-HD-P10PX-P75PX** u Bomba dosificadora eléctrica EF pistón 2 módulos caudal 1000-750 l/h Presión 6 bar
Bomba dosificadora eléctrica EF pistón 2 módulos caudal 1000-1000 6 bar La bomba dosificadora Electrofertic se suministra con: aceite, filtro 3/4", válvula anti-retorno y manual de instalación.
