# Variador frecuencia con caja de protección 230V monofásico EF

- Propiedad del archivo: CONSTRUNARIO
- Formato: FIEBDC-3/2012
- Programa: Construnario Versión 3.50
- Fecha de los precios: 15/10/2013
- Divisa: EUR

**29-005-ITC** u Variador frecuencia con caja de protección 230V monofásico EF
variador de frecuencia con caja de protección 230V monofásico EF. Aumenta o disminuye el caudal de inyección de una bomba dosificadora eléctrica, aumentando o disminuyendo la frecuencia eléctrica del motor. Regulación a través de: -Potenciómetro (incorporado). -señal salida 4/20 mA - 0/10V. Protección del motor eléctrico incorporada.
