# Perfil cantonera redondeado Novocanto® Latón natural nº 15 12x2500mm

- Propiedad del archivo: CONSTRUNARIO
- Formato: FIEBDC-3/2012
- Programa: Construnario Versión 3.51
- Fecha de los precios: 24/10/2013
- Divisa: EUR

**NCALT12NA** m Perfil cantonera redondeado Novocanto® Latón natural nº 15 12x2500mm
Perfil cantonera redondeado Novocanto®, fabricado en latón natural nº 15 de 12mmx2500mm, para la protección o decoración de cantos en revestimientos de paredes.
