# Perfil cantonera ángulo recto Novopared/Novosuelo aluminio anod.plata mate nº 13 6x2500mm

- Propiedad del archivo: CONSTRUNARIO
- Formato: FIEBDC-3/2012
- Programa: Construnario Versión 3.51
- Fecha de los precios: 24/10/2013
- Divisa: EUR

**NSUAL06PL25** m Perfil cantonera ángulo recto Novopared/Novosuelo aluminio anod.plata mate nº 13 6x2500mm
Perfil Catonera ángulo recto Novopared/Novosuelo, fabricado en aluminio anodizado plata mate nº 13 de 6mmx2500mm, como remate para proteger y decorar esquinas de revestimientos cerámicos o de otro tipo de material. Puede ser instalado con revestimientos de entre 3 y 30 mm. de espesor.
