# Perfil nivel transición Novonivel® 2 aluminio natural nº 11 10x2500mm

- Propiedad del archivo: CONSTRUNARIO
- Formato: FIEBDC-3/2012
- Programa: Construnario Versión 3.51
- Fecha de los precios: 24/10/2013
- Divisa: EUR

**NNV2AL10NA** m Perfil nivel transición Novonivel® 2 aluminio natural nº 11 10x2500mm
Perfil nivel de transición Novonivel® 2, fabricado en aluminio natural nº 11 de 10mmx2500mm, para evitar el desnivel producido al colocar pavimentos a diferente altura, como al colocar uno nuevo sobre uno antiguo. Diseñado para instalar después de colocado el pavimento. Se fija con una adhesivo tipo silicona.
