# Perfil nivel transición Novonivel® Forte aluminio anod. plata mate nº 13 12x2500mm

- Propiedad del archivo: CONSTRUNARIO
- Formato: FIEBDC-3/2012
- Programa: Construnario Versión 3.51
- Fecha de los precios: 24/10/2013
- Divisa: EUR

**NNVFAL12PL25** m Perfil nivel transición Novonivel® Forte aluminio anod. plata mate nº 13 12x2500mm
Perfil nivel de transición Novonivel® Forte, fabricado en aluminio anodizado plata mate nº 13 de 12mmx2500mm, para salvar discontinuidades del pavimento. Este perfil tiene una amplia superficie antideslizante y base de apoyo reforzada que le permite soportar cargas. Ayuda al cumplimiento del DB SUA del CTE, contribuyendo a salvar discontinuidades del pavimento menores a 50 mm. con una pendiente menor al 25%.
