# Perfil Listelo Novolistel® 1 PVC oro brillo nº 22 10x2000mm

- Propiedad del archivo: CONSTRUNARIO
- Formato: FIEBDC-3/2012
- Programa: Construnario Versión 3.51
- Fecha de los precios: 24/10/2013
- Divisa: EUR

**NL1PV09OB** m Perfil Listelo Novolistel® 1 PVC oro brillo nº 22 10x2000mm
Perfil Listelo decorativo Novolistel® 1, fabricado en PVC oro brillo nº 22 de 10mmx2000mm, para revestimientos cerámicos. El efecto visual que proporciona hace que sea adecuado especialmente para cocinas y cuartos de baño alicatados, cubriendo la unión entre las piezas de revestimiento. Material con film protector.
