# Perfil Listelo Novolistel® 3 XS aluminio anod. espejo c/protector nº 110 10x2500mm

- Propiedad del archivo: CONSTRUNARIO
- Formato: FIEBDC-3/2012
- Programa: Construnario Versión 3.51
- Fecha de los precios: 24/10/2013
- Divisa: EUR

**NL3XSAL10PB** m Perfil Listelo Novolistel® 3 XS aluminio anod. espejo c/protector nº 110 10x2500mm
Perfil Listelo Novolistel® 3 XS, fabricado en aluminio anodizado espejo con protector nº 110 de 10mmx2500mm, estrecho y dicreta cara vista (6,4,,). Gran versatilidad en sus diferentes usos, aportando a cualquier ambiente un sencillo y elegante toque final.
