# Listel decorativo inox alto brillo h: 7 mm a: 25 mm Long: 2, 5 m

- Propiedad del archivo: CONSTRUNARIO
- Formato: FIEBDC-3/2012
- Programa: Construnario Versión 3.51
- Fecha de los precios: 24/10/2013
- Divisa: EUR

**NL5AI07NA** m Listel decorativo inox alto brillo h: 7 mm a: 25 mm Long: 2, 5 m
Listel decorativo de gran caravista para separar decorar revestimientos alicatados al mismo nivel Novolistel® 5 acero Inoxidable de Emac®. Fabricado en acero Inoxidable AISI 304 acabado alto brillo Nº 16. Perfil de 2,50 m. de longitud con film protector, con un valor de caravista a: 25 mm. y destinado a complementar baldosas u otro tipo de pavimentos con un espesor total de 7 mm, colocado según se indica en la ficha técnica del fabricante.
