# Remate de peldaños para alojar piezas cerámicas h:10mm long:2, 5m

- Propiedad del archivo: CONSTRUNARIO
- Formato: FIEBDC-3/2012
- Programa: Construnario Versión 3.51
- Fecha de los precios: 24/10/2013
- Divisa: EUR

**NPCAL10NA25** m Remate de peldaños para alojar piezas cerámicas h:10mm long:2, 5m
Perfil que permite alojar piezas cerámicas para remate de peldaños Novopeldaño® 3 Especial Gres de Emac®. Fabricado en aluminio acabado natural Nº 11 con sección vista estriada. Perfiles de 2,5 m. de longitud, con cavidad para piezas de ancho a: 55 mm., ala de fijación troquelada mediante perforaciones en forma de octógono y destinado a complementar baldosas u otro tipo de pavimentos con un espesor total de 10 mm, colocado según se indica en la ficha técnica del fabricante.
