# Junta dilatación PVC beige - fotoluminiscente h10mm long 2, 5m

- Propiedad del archivo: CONSTRUNARIO
- Formato: FIEBDC-3/2012
- Programa: Construnario Versión 3.51
- Fecha de los precios: 24/10/2013
- Divisa: EUR

**NJLUPV10MF** m Junta dilatación PVC beige - fotoluminiscente h10mm long 2, 5m.
Junta preformada coextrusión de PVC con pigmentos fotoluminiscentes, Novojunta® Lúmina de Emac®. Color Beige, para pavimentos de espesor 10mm. de longitud 2,5m colocado según se indica en la ficha técnica del fabricante.
