# Junta de movimiento de aluminio oro mate + corcho técnico natural h: 10 mm

- Propiedad del archivo: CONSTRUNARIO
- Formato: FIEBDC-3/2012
- Programa: Construnario Versión 3.51
- Fecha de los precios: 24/10/2013
- Divisa: EUR

**NJMCK10OR** m Junta de movimiento de aluminio oro mate + corcho técnico natural h: 10 mm
Junta de dilatación prefabricada para absorber los movimientos de las superficies revestidas Novojunta Metal-Cork® de Emac®. Formada por dos perfiles de aluminio unidos lateralmente a un cuerpo central flexible de corcho técnico natural. Perfil de 2,50 m. de longitud, protegido por un film protector, con alas de fijación troqueladas mediante perforaciones en forma de octógono y destinado a complementar baldosas u otro tipo de revestimientos con un espesor total de 10 mm, con movimiento admitido +2,3/-4,5 mm., colocado según se indica en la ficha técnica del fabricante.
