# Membrana de estanqueidad para Novojunta Pro® y anchos de junta menores o iguales a 30mm

- Propiedad del archivo: CONSTRUNARIO
- Formato: FIEBDC-3/2012
- Programa: Construnario Versión 3.51
- Fecha de los precios: 24/10/2013
- Divisa: EUR

**MEMEST140** m Membrana de estanqueidad para Novojunta Pro® y anchos de junta menores o iguales a 30mm.
Membrana de estanqueidad para lograr la completa hermeticidad en los puntos de unión entre Novojuntas Pro® aluminio de Emac®. Fabricada en Caucho EPDM. Pieza de 10 o 20 m. de longitud y ancho 140 mm, destinada complementar Novojuntas® Pro aluminio de a: 30 mm, colocada según se indica en la ficha técnica del fabricante.
