# Tapajuntas de aluminio anodizado a:135 mm

- Propiedad del archivo: CONSTRUNARIO
- Formato: FIEBDC-3/2012
- Programa: Construnario Versión 3.51
- Fecha de los precios: 24/10/2013
- Divisa: EUR

**NTGTAL135PL** m Tapajuntas de aluminio anodizado a:135 mm.
Perfil para cubrir juntas estructurales Novotapajunta GTA de Emac®. Fabricado en aluminio anodizado acabado plata mate nº13. Perfil de 2,50 m. de longitud, con cara vista estriada antideslizante de 135 mm., para anchos de junta de hasta 7 cm. y soporte de cargas medias, colocado según se indica en la ficha técnica del fabricante.
