# Mini escocia de PMMA h:11 mm. a:15, 3 mm. blanco

- Propiedad del archivo: CONSTRUNARIO
- Formato: FIEBDC-3/2012
- Programa: Construnario Versión 3.51
- Fecha de los precios: 24/10/2013
- Divisa: EUR

**NEME11BL25** m Mini escocia de PMMA h:11 mm. a:15, 3 mm. blanco
Perfil en forma de media caña cóncava con reducida caravista para el redondeo de encuentros suelo-pared, pared-pared, pared-techo Novoescocia® Metacrilato de Emac®. Fabricada íntegramente en metacrilato (PMMA) color blanco nº01. Perfil de 2,50 m. de longitud, caravista a: 15,3 mm. y destinado a su colocación después de obra según se indica en la ficha técnica del fabricante. Posibilidad de colocación de las piezas auxiliares de la referencia Novoescocia® 4 Mini.
